# Stützenabdichtung (OS5b+)
Leistungsbeschreibung (GAEB 90, DA81)
Währung: EUR

## Stützenabdichtung (OS5b+)
Datum: 05.03.25

### Titel 00001 Vorbemerkungen

*Hinweis*
Hinweise zur
Muster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis zu sachkundigem Planer (SKP)

Gemäß den geltenden Regelwerken sind
Betoninstandsetzungsmaßnahmen
durch einen sachkundigen Planer (SKP) zu planen.

Die Planung umfasst u.a.
- Bedarfsermittlung
- Bauzustandsanalyse
- Instandsetzungskonzept
- Ausführungskontrolle
- Wartungsplan

Der SPK beurteilt die Maßnahmen hinsichtlich
der Erhaltung der Standsicherheit und legt fest, welche
Maßnahmen zur Überwachung der Ausführung (siehe Teil 3
der DAfStb-Instandsetzungsrichtlinie) zu treffen sind.

Diese Angaben sind in die Ausschreibungsunterlagen
aufzunehmen.

*Hinweis*
Hinweise zur Baustelleneinrichtung

Geräte, Werkzeuge und sonstige
Betriebsmittel, die zur vertragsgemäßen
Erfüllung der Bauleistungen gehören,
antransportieren, bereitstellen und,
soweit nicht gesondert berechnet,
betriebsfertig einrichten, einschl. aller dazu
notwendigen Arbeiten. Baubüros,
Unterkünfte, Werkstätten, Läger o. ä.
soweit erforderlich,
antransportieren, aufbauen und
einrichten. Strom-, Wasser- und
Fernsprechanschluss sowie
Entsorgungseinrichtungen o.ä. für die
Baustelle herstellen. Die
Verbrauchskosten werden separat zu Lasten
des AN abgerechnet. Kosten für Vorhaltung
und Betrieb von Werkzeugen und Geräten,
sind nicht in diese Pauschale, sondern mit in
die Einheitspreise der entsprechenden
Teilleistungen einzurechnen.

*Hinweis*
Hinweis zur Untergrundbeschaffenheit

Der Untergrund muß saugfähig, sauber, tragfähig, frei
von biologischem Bewuchs,Tensiden, Staub- und
Schalmittel-, Öl- und Fettrückständen u.a. trennenden
Substanzen sein.

Baumängel wie Risse, rissige Fugen, fehlerhafte
Anschlüsse, aufsteigende und hygroskopische
Feuchtigkeit müssen vorher beseitigt werden.

Bei Vorhandensein von bauschädlichen Salzen ist eine
quantitative Schadsalzanalyse unerlässlich.

*Hinweis*
Hinweis zum Schutz angrenzender Bauteile

Alle nicht zu behandelnden Flächen und solche,
die nicht mit dem jeweiligen Produkt
in Berührung kommen sollen, wie z. B. Fenster, Türen,
Wand- u. Bodenflächen sind mittels Polyethylenfolien,
Hartfaserplatten oder anderer geeigneter Maßnahmen
abzudecken und zu schützen.

*Hinweis*
Hinweis zur Abfallentsorgung

Der durch die Arbeiten anfallende Schmutz bzw.
Abfall wird Eigentum des Auftragnehmers und ist
von diesem gemäß den örtlichen Bestimmungen
aufzufangen und sach- und fachgerecht zu entsorgen.
Die örtlich geltenden Emissionsschutzbestimmungen sind
zu beachten.

### Titel 00002 chtung bei durchlässigen Fahrbahnbelägen

**00002.0001 Kanten und Außenecken brechen**
Kanten und Außenecken mit geeignetem
Gerät ca.10 mm breit anfasen / brechen,
Grate entfernen.
Menge: 0,000 lfm

**00002.0002 Abzudichtende Flächen reinigen**
Reinigen der abzudichtenden,
mineralischen Flächen.
Zementleim, Staub, Mörtelreste und Grate
sind durch einen mechanischen Abtrag
wie schleifen, strahlen oder fräsen zu entfernen.
Es ist ein staubfreier und tragfähiger
Untergrund herzustellen.
Menge: 0,000 m²

**00002.0003 Fehlstellen > 5 mm mit einem mineralischen Mörtel verschließen**
Offene Fugen, Fehlstellen
oder Ausbrüche > 5 mm
mit dem mineralischen,
wasserdichten Mörtel,
Remmers WP DS Levell, verschließen.
Stark saugende Untergründe sind
vorzunässen.

Verbrauch:
Ca. 8,5 kg/m² bei 5 mm Schichtdicke
Remmers WP DS Levell <0426>
Menge: 0,000 Stk

**00002.0004 Grundierung mit Spezialgrundierung**
*** Bedarfsposition ohne GB
Abzudichtende saugfähige, mineralische
Untergründe mit der lösemittelfreien,
Spezialgrundierung, Remmers Kiesol MB,
grundieren.

Produkt durch Streichen, Rollen oder
Spritzen gleichmäßig auftragen.
Pfützenbildung vermeiden.

Verbrauch:
Ca. 0,1-0,2 l/m² Remmers Kiesol MB <3008>
Menge: 0,000 m²

**00002.0005 Mineralische Dichtungskehle, schnellabbindend (WP DKS rapid (basic) )**
*** Grundposition ZZ 001.0
Dichtungskehle am Boden-Wandanschluß und
in allen Innenecken mit einer Schenkellänge
von ca. 5 cm aus dem mineralischen,
schnell abbindenden, wasserdichten Mörtel,
Remmers WP DKS rapid (basic) herstellen.

Saugfähige Untergründe vornässen.
Produkt schlämmfähig als Haftbrücke auftragen.
Produkt spachtelfähig in die frische Haftbrücke
applizieren und mittels Dichtungskehlenkelle die
Rundung ausformen.

Verbrauch:
Ca. 1,7 kg/m als Dichtungskehle
Remmers WP DKS rapid (basic) <0423>
Menge: 0,000 m

**00002.0006 Wand-Sohlen-Anschluss mit Fugenband und Remmers OS 5b+**
*** Wahlposition ZZ 001.1
Fugen im Wand-Sohlen-Anschluss mit
dem hochwertigen, vliesbeschichtetem
Premium-Dichtband auf NBR Kautschuk
Basis, Remmers Tape VF,
und der 2-komp., rissüberbrückenden,
mineralischen Dichtungsschlämme
Remmers Betofix OS 5b+ überarbeiten.

Betofix OS 5b+ auf dem vorbereiteten Untergrund
vorlegen,
Fugenband vollflächig verkleben
und mit dem Abdichtungsstoff überarbeiten.
Ansätze sind mit einer Überlappungsbreite
von > 10 cm auszuführen.

Verbrauch:
Ca. 1 m/m
Remmers Tape VF 120 <5071>
Ca. 1,2 kg/m bei 32 cm Einbettbreite (Tape VF 120)
Remmers OS 5b+ <1113>
Menge: 0,000 m

**00002.0007 Kratzspachtelung (Betofix OS 5b+)**
Aufbringen einer Kratzspachtelung aus einem
zweikomponentigen polymer-Zement-Gemisch
auf den vorbereiteten Untergrund mit
Remmers Betofix OS 5b+.

Bauteil:_________________

Verbrauch:
Ca. 1,7 kg/m²/mm Trockenschichtdicke
Remmers Betofix OS 5b+ <1113>
Menge: 0,000 m²

**00002.0008 Rissüberbrückender Oberflächenschutz und Abdichtung (Betofix OS 5b+)**
Aufbringen einer risseüberbrückenden
Oberflächenschutzbeschichtung und Abdichtung mit dem
zweikomponentigen Polymer-Zement-Gemisch Remmers OS
5b+.

Bauteil:__________________

Geforderte Gesamtschichtdicke:__________mm

Produkt regelkonform zweilagig auf den vorbereiteten
Untergrund  mittels Schlämmbürste, Glättkelle oder im
Spritzverfahren
auftragen.

Zweite Lage nach ausreichender Trocknung aufbringen.

Verbrauch:
ca. 1,7 kg/m²/mm Trockenschichtdicke
ca. 3,4 kg/m² bei 2 mm Trockenschichtdicke
Remmers Betofix OS 5b+ <1113>
Menge: 0,000 m²

**00002.0009 Drän- und Anfüllschutzbahn anbauen**
3-lagige Drän- und Anfüllschutzbahn gemäß
DIN 18533, Remmers DS Protect, nach
vollständiger Durchtrocknung der
Abdichtung anbauen.

Verarbeitungsrichtlinien des Herstellers
einhalten.

Verbrauch:
1,05 m²/m²  Remmers DS Protect <0823>
4 Stk./m Remmers DS Protect Clip <0818>
0,5 Stk./m Remmers DS Protect AL <0819>
Menge: 0,000 m²

### Titel 00003 Oberflächenschutz

**00003.0001 PCC-Feinspachtel (Betofix Fill)**
Feinspachtelung auf vorbereiteten Flächen
mit dem einkomponentigen,
mineralischen, kunststoffvergüteten
PCC-Feinspachtel Remmers Betofix Fill.

Bauteil:___________

Einbaulage:______________

Schichtdicke:______ mm

Verbrauch:
ca. 1,75 kg/m²/mm bzw. 1,75 kg/dm■
Remmers Betofix Fill <1008>
Menge: 0,000 m²

**00003.0002 Quarzitisch gefüllter Poren- und Lunkerverschluss (Color PA Fill)**
*** Bedarfsposition ohne GB
Zwischenbeschichtung mit
Remmers Color PA Fill, einem quarzitisch gefüllten
faserverstärkten, streich- und spritzfähigen
Material zum Egalisieren von Poren und Lunkern
auf dem vorbereiteten Untergrund.

Verspachtelung von Fehl- und Ausbruchstellen
bis 1 mm Tiefe auf Betonoberflächen und tragfähigen
Dispersionsbeschichtungen.

Bauteil:___________

Verbrauch:
0,4-0,9 l/m² pro Anstrich und je
Untergrundbeschaffenheit Remmers Color PA Fill <6490>
Menge: 0,000 m²

**00003.0003 Hochwertige Reinacrylat-Beschichtung (Color PA)**
*** Bedarfsposition ohne GB
Beschichtung  mit der CO2-bremsenden,
wasserabweisenden Reinacrylat-Farbe
mit lichtechten alkalibeständigen Oxidpigmenten
Remmers Color PA.

Bauteil:_________________

Anzahl der Aufträge: __________

Farbton:____________nach Remmers Farbtonkarte

Verbrauch:
ca. 0,2 l/m² Remmers Color PA weiß <6500> je Anstrich
je nach Untergrundbeschaffenheit
ca. 0,2 l/m² Remmers Color PA <6530> je Anstrich
je nach Untergrundbeschaffenheit
nach Remmers Farbtonkollektion
Menge: 0,000 m²
